# Schlosserarbeiten
Angebotsaufforderung (GAEB 90, DA83)
Währung: EUR
Auftraggeber: Covivio

## Zusätzlicher Text
AUFTRAGGEBER:  Covivio Immobilien SE
  c/o Covivio Immobilien GmbH
  Pariser Straße 39/40
  10707 Berlin

BAUVORHABEN:  Togostraße 11; 11a

  13351 Berlin

GEWERK:  Schlosserarbeiten

Beschreibung des Bauvorhabens

Energetische Sanierung Fassade und Balkone durch WDVS, sowie Erneuerung
sämtlicher Fensteranlagen,, Dachsanierung der Flachdachflächen

Die Baustelleneinrichtung erfolgt hofseitig, es kann seitens des
Auftragnehmers bei Bedarf ein Lastenaufzug an den Balkonen angestellt
werden.

Eine Zwischenlagerung für Material kann mit der Bauleitung vereinbart
werden.
Angaben zum Bauwerk
Mehrfamilienhaus, Baujahr 1976

Bei dem Gebäude handelt sich um einen 6 Geschosser (EG, 1.-5OG,
Geschosshöhe ca. 2,95m) in der Togostraße 11; 11a in Berlin.

Standort

Der Standort befindet sich im Berliner Ortsteil Wedding.

Termin

Aufmaß:  ab 15.04.2026
Ausführung:  08.08.2026 - 28.08.2026

Bauzeitenübersicht

## Schlosserarbeiten
Datum: 02.12.25

*Hinweis*
A) ALLGEMEINE VERTRAGSBEDINGUNGEN
====================================

A1) ALLGEMEINES

Dem Leistungsverzeichnis liegen die "Zusätzlichen
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für in diesem Leistungsverzeichnis ausgeführte
Leistungen gelten, ergänzend zu den jeweiligen
Leistungspositionen bei evtl. Widersprüchen in
nachfolgend genannter Reihenfolge, folgende
Bedingungen:

Diese ""Allgemeinen Vertragsbedingungen"" (A),
Die sich anschließenden ""Allgemeinen technischen
Vertragsbedingungen"" (B),
Die sich anschließenden ""Zusätzlichen technischen
Vertragsbedingungen"" (C),
Die ""Zusätzlichen Vertragsbedingungen für die
Ausführung von Bauleistungen Z-VOB/B"",
Die Baustellenordnung der Covivio Immobilien GmbH in
der jeweils gültigen Fassung.

Mit Erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden in bewohnten Häusern ausgeführt.

Der Auftraggeber (AG) erwartet vom AN tatkräftige
Unterstützung bei den Bemühungen, berechtigten
Mieterwünschen zu entsprechen. Dazu gehören
insbesondere folgende Verpflichtungen:

A3) PREISE

Soweit und sobald Überschreitungen absehbar sind, ist
hierüber der Abteilung Einkauf des AG ein schriftliches
Angebot einzureichen und eine gesonderte Vereinbarung
zu treffen.

In die Einheitspreise sind sämtliche Kosten wie Lohn-,
Material- und Nebenkosten, hierzu zählen auch
erforderliche Hygieneschutzartikel, einzukalkulieren.
Hierzu gehören unter anderem:

Koordination / Terminabsprache(n) mit dem(den)
Mieter(n) / Kundenbetreuer(n) / Bauleiter(n)
Fahrt- und Transportkosten
Tarifliche Zulagen wie beispielsweise
Schmutz-/Staubzulagen, Zulagen für ekelerregende
Arbeiten, etc.,
Abdecken von Einrichtungsgegenständen zum Schutz vor
Beschädigung und Verschmutzung
Besenreine Säuberung der Arbeitsbereiche. Hierzu gehört
auch die Beseitigung von Verunreinigungen des
Treppenhauses und/oder der Hauszuwegungen,
Ausbau und Abtransport sowie die ordnungsgemäße
Entsorgung, einschließlich Kippgebühren, sämtlichen
Bauschutts und schadhafter Teile. Teile, für die sich
der AG eine generelle oder einzelfallbezogene Prüfung
vorbehalten hat, sind bis zu diesem Zeitpunkt,
längstens jedoch für die Dauer von zehn Wochen, vom AN
vorzuhalten und dürfen erst danach entsorgt werden.

Erforderliche Zusatzleistungen, die in den
nachfolgenden Leistungspositionen nicht enthalten sind,
sind als Nachtrag dem zuständigen Bauleiter vor
Ausführung zur Genehmigung aufzugeben. Die Preise für
derartige Zusatzleistungen sind auf der
Kalkulationsbasis des Leistungsverzeichnisses zu
kalkulieren. Diese Positionen sind so ausreichend und
umfassend zu beschreiben, dass sowohl eine
sachlich-fachliche als auch eine kalkulatorische
Nachprüfung durch den Auftraggeber gewährleistet ist.

A4) ABRECHNUNG

Maßgebend für die Abrechnung ist das nach
Fertigstellung der Arbeiten durch den Auftragnehmer zu
erstellende Positionsaufmaß mit der Bestätigung der
Bauleitung, dass die Leistungen durchgeführt wurden.

Der Auftraggeber ist jederzeit berechtigt, ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
oder in irgendeiner Form Dritten entgeltlich oder
unentgeltlich zugänglich gemacht werden.

*Hinweis*
B) ALLGEMEINE TECHNISCHE VERTRAGSBEDINGUNGEN
===============================================

B1) ALLGEMEINES

Für Lieferung; Herstellung und Ausführung gelten neben
diesem Leistungsverzeichnis:

Die neuesten DIN-Vorschriften, VDE- und VDI-Richtlinien
Die Vorschriften der zuständigen Behörden (Bauaufsicht,
Gewerbeaufsicht, Brandverhütung, TÜV,
Berufsgenossenschaften und Versorgungsbetriebe, etc.)
Die Bestimmungen der Gerüstbauordnung
Die Festlegungen des jeweiligen Werkstoffherstellers.
Die Werkstoffe müssen den geforderten Bedingungen der
Leistungsbeschreibung entsprechen.

B2) FACHSPEZIFISCHE SACHKUNDENACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist im
Vorfeld mit der Bauleitung abzustimmen.
Baustoffe und Bauteile dürfen nicht in den
Treppenhäusern und/oder auf anderen Verkehrsflächen
gelagert werden.
Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten jeder
Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss  7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

.

*Hinweis*
Weitere Hinweise für die Kalkulation
----------------------------------------------------

in den Einheitspreisen sind neben den Nebenleistungen
nachstehende
Leistungen enthalten, wenn in der Leistungsbeschreibung
keine eigene
Position dafür vorgesehen ist:

Die Sicherung der Verkehrs-, Versorgungs- und
Entsorgungsanlagen im Bereich des Baugeländes sowie die
Durchführung der erforderlichen Maßnahmen der
verkehrspolizeilichen Sicherung.

Das Einholen der Genehmigungen für Strassen- und
Bürgersteigabsperrungen, bzw.

Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Das Herstellen von bis zu 0,50 m² grossen mobilen
Musterflächen nach Vorauswahl vorliegender
Farbvorschläge.

Die endgültige Farbangabe erfolgt an Hand der
Musterflächen.

Die in der Leistungsbeschreibung angegebenen Produkte
gelten als Qualitätsbeispiel und schaffen für alle
Anbieter eine einheitliche Kalkulationsgrundlage. Sie
werden durch Angebotsabgabe Bestandteil des Angebotes.
Die
Bauleitung behält sich vor, von allen zur Anwendung
kommenden Stoffen Proben zu entnehmen und auf Qualität
und
Eignung untersuchen zu lassen.

Sonstiges
---------------

Alle Leistungen umfassen auch die Lieferung der
dazugehörigen Stoffe und Bauteile einschl. Abladen und
Lagern auf der Baustelle, wenn in der
Leistungsbeschreibung nichts anderes vorgeschrieben
ist.

Die Anlieferung sämtlicher zur Ausführung kommenden
Stoffe muss in der Originalverpakung erfolgen

Es sind die Richtlinien des Werkstoffherstellers zu
berücksichtigen. Bei Systemaufbauten dürfen nur die
Stoffe eines Herstellers verwendet werden

Wiederaufbereitete (Recycling-) Stoffe sind von der
Verwendung ausdrücklich ausgeschlossen.

Flächen mit Abläufen, insbesondere
Kellerausgangstreppen sind ständig von anfallendem
Schutt vollständig freizuhalten, so daß das anfallende
Tagwasser sicher abfliesen kann.

Ebenso sind die Regenstandrohre dauerhaft abzudecken,
so daß es hier zu keiner Verstopfung der Grundleitung
kommen kann.

Gewährleistung

Für die Gewährleistung gelten die Bestimmungen des
13, VOB/B.
Abweichend davon beträgt die Gewährleistungsfrist 5
Jahre.

Sie beginnt -auch bei erfolgter Teilabnahme- mit der
(Schluß-)Abnahme
der gesamten vertraglichen Leistungen.

### Bereich 1 Schlosserarbeiten TOG11

#### Abschnitt 1.1 Metalbau Außen

**1.1.10 Demontage Balkonsichtschutzwand, BxH: ca. 1,40x1,50m**
Die Balkonsichtschutze in den Wohnungen demontieren und
entsorgen. Sie bestehen aus einer Stahlrahmenstruktur
mit Glasfüllung.

BxH: ca. 1,40 x 1,50m

3 Stück
Menge: 3,000 Stk

**1.1.20 Sichtschutzwand, Balkon, VSG-ESG, Stahlrahmen, BxH ca. 1400 x 1500 mm**
Sichtschutzwand im Außenbereich,
bestehend aus:

- Stahlrohr-Rahmen verzinkt, 40/40 mm
Oberfläche feuerverzinkt und pulverbeschichtet
Farbe anpassend zu Balkongeländer.

- Zwei- bzw. dreiseitige Befestigung an
der Brüstung der Balkone und ggf. der Decke.

- 2- ggf. 3-Teilung

mittels Distanzelementen
Aufsatz auf Aufkantung mit Hohlprofil h=120mm

- Füllung aus VSG-ESG, 2 x 6 mm, gem. DIN 12543
nach statischer Erfordernis, Ausf. gem. TRAV,
0.76 Folie mattiert, innenliegend, Farbton gem. Wunsch
AG ober- und unterseitig mit EPDM-Lager

Abmessung: inkl. Aufstz-Hohlkammerprofil ca. 1400 x
1500 mm
Material Rahmen: Stahl, feuerverzinkt,
pulverbeschichtet

Glas: satiniertes Glas

Einbauort: 3.OG - 5.OG
Menge: 3,000 Stk

**1.1.30 Ergänzung Holzhandlauf auf Winkelstützen,d= 42,4 mm**
Lieferung und Montage von Holzhandlauf mit
Wandhalterungen gemäß den Anforderungen der
Barrierefreiheit (DIN 18040-1).
Befestigung an Wandflächen mittels Konsolen,
Abdeckrosetten, runden Kopfplatten aus Holz; alle
Befestigungs- und Verbindungsmittel sind in dieser
Position enthalten.

Bestehend aus:

Edelstahlrohr: O 42,4 mm
Material: Eiche, massiv
Wandhalter: 90° Rundstahlwinkel, V4A; D = 12 mm, auf
runder Anschraubplatte
Befestigungsgrund: Stahlbeton
Befestigungshöhe:  ca.0,85 m OKFF
Menge: 8,000 m

**1.1.40 Doppelstabmattenzaun, Farbe RAL 6005, grün, bei Nachbahrgebäude, wie Bestand**
Doppelstabmattenzaun liefern und montieren,
feuerverzinkt und pulverbeschichtet.
Farbe RAL 6005, grün einschließlich
Befestigungsarbeiten

auf einen Stahlbeton- fundament nach Herstellervorgaben

bzw. statischen Erfordernissen. Pfosten aus
feuerverzinktem

Rechteck-Stahlrohr, mit genieteten Stahlmuttern M8,
Ali-Auflageböcken

und Abdeckkappen aus Aluminium und mit einer
Grundplatte zur

Befestigung auf einem Streifenfundament aus Stahlbeton.
Die Länge der Pfosten ist so festzulegen, dass die
Befestigung vor den

Pflasterarbeiten durchgeführt werden kann. Die
Befestigungsoberkante

liegt ca. 15 cm unter OK Gelände.

Befestigung der Doppelstabmatten mittels
Profilschienen.
Querschnitt Pfosten 60/40/2 mm.
Querschnitt Eckpfosten 60/60/2 mm.
Doppelstabmatten bestehend aus Stahldrähten,
punktgeschweißt.

Befestigung mittels M8-Edelstahlschrauben mit
5,5-Innensechskant.
Mattenhöhe 2000 mm,
Typ 8/6/8
Mattenbreite 2500 mm,
Maschenweite 50/200 mm.
Nach dem Schweißen am Stück verzinkt.
Menge: 10,000 m

**1.1.50 Dachleiter, Aluminium, L=ca. 3,00 m**
Aluminium-Dachleiter liefen und einbauen

- in Farbe zur Flächeneindeckung passend
- pulverbeschichtet
- fest auf der Wandfläche (Aufzugsschacht) montiert
- inkl. sämtlicher Verbindungsstücke und
Befestigungsmittel
- nach Herstellerrichtlinien und EN 516

L= ca. 3,00 m
Menge: 2,000 Stk

**1.1.60 Rückbau, Kürzung und Wiederaufbau der Metall-Sichtschutzwand im Laubengang**
Demontage und fachgerechte Kürzung der bestehenden
Bauteile im Bereich des Laubengangs vor der Montage des
Wärmedämmverbundsystems.

Anpassung an die neue Fassadenebene nach Anbringung der
Dämmung.Wiedermontage nach Abschluss der WDVS-Arbeiten.

Dämmung: Mineralwolle-Dämmung (MiWo), 14 cm stark.
Befestigung: Die Montage erfolgt mit L-Winkeln unter
dem WDVS gemäß technischen Anforderungen und statischen
Erfordernissen.

2 Stk
L= ca. 1,90m
Menge: 2,000 Stk

#### Abschnitt 1.2 Balkongeländer mit Blumenhalterung

**1.2.10 Balkongeländer, H: ca. 20 cm, Stahl, feuerverzinkt**
Balkongländer als Blumenkastenhalterung aus Flachstahl
herstellen, liefern und fachgerecht montieren. Das
Stahlgeländer wird auf der umlaufenden Balkonbrüstung
installiert.

Geländer bestehen aus:
  Flachstahl ca. 20x5mm
verzinkt, grauton
  ca. 20x20x20 cm.
  Abschluss mit Winkelleisten
bis Länge ca. 2,20m

Höhe ca. 20 cm über der gemauerten Brüstung
Die Oberfläche wird feuerverzinkt. Die Montage erfolgt
fachgerecht mittels Konsolen auf der Innenseite der
Brüstungen. Ecken Stumpf gestoßen und verschraubt.

Die endgültige Absturzhöhe muss mindestens 90 cm bzw.
1,10 m über OKFF des Balkons betragen, einschließlich
aller Nebenarbeiten.

Hinweis: In den Bereichen der Balkone, an denen eine
Sichtschutzwand angebracht wird (Anzahl: 5), werden die
Geländer im Bereich der Sichtschutzwand ausgespart.

Anzahl der Balkone: 29 (Straßenseite)
Menge: 115,000 lfm

#### Abschnitt 1.3 Stahlblechtüren

**1.3.10 Stahlblechtür, 0,885/2,01 m, Eckzarge**
Stahlblech-Innentür einflügelig, Türblatt aus
verzinktem Stahlblech, dreiseitig gefälzt inkl.
Schloss, Bänder, OTS und Drückergarnitur sowie Eckzarge
mit Dichtung liefern und montieren nach örtlichem
Aufmaß.

Baurichtmaß : ca. 0,885 / 2010 mm
Schlagrichtung : Links oder Rechts

Befestigungsuntergrund : Mauerwerk/KS o. Beton

Anforderungen

Brandschutz : ohne
Absenkb. Bodendichtung: nein
Mech. Beanspruchung: Klasse 2 (M)

Türblatt
Blechdicke : ca. 1,0 mm
Oberfläche mit Zarge : grundiert

Korrosivitätskategorie : C3
Schutzdauerklasse : VH

Bauzeitengarnitur: Kunststoff schwarz ohne Kurzschild,

Lieferung, Montage und Demontage

Leitfabikat Drückergarnitur: Schutzgarnitur Hoppe
Rotterdam o. glw.

Alu. F1 72mm

Fallen-Riegelschloss: für Profilzylinder
Bänder : Außenliegend, Edelstahl, dreiteilig

Obentürschließer für die Montage an Feuer- und
Rauchutztüren, nach EN 1154 A, Größe 2 - 6, mit
Gleitschiene ohne Feststellung, von vorn einstellbare
Schließkraft, Schließgeschwindigkeit, Öffnungsdämpfung
und Endschlag, Normalmontage auf Türblatt/Bandseite,
mit Montageplatte. Abnahmeprüfung und dauerhafte
Anbringung des Zulassungsschildes.

Farbton: silberfarbig

Fabrikat: GEZE TS 5000

Zarge Ausführung : Eckzarge

Blechdicke : 1,5 mm, gefälzt

Oberfläche: Rostschutz, grundiert
ohne Bodeneinstand

PVC Dichtung grau
Menge: 2,000 Stk

#### Abschnitt 1.4 Stundenlohnarbeiten

**1.4.10 Vorarbeiter, Stundenlohnarbeiten**
*** Bedarfsposition ohne GB
Für evtl. erforderliche Arbeiten, die nicht im
Leistungsverzeichnis erfasst sind und nur auf
ausdrückliche Anweisung der Bauleitung gegen Nachweis
zur Ausführung kommen.

Berechnet für: Vorarbeiter

Gewerk: Beton- und Stahlbetonarbeiten
Menge: 1,000 Std

**1.4.20 Facharbeiter, Stundenlohnarbeiten**
*** Bedarfsposition ohne GB
Für evtl. erforderliche Arbeiten, die nicht im
Leistungsverzeichnis erfasst sind und nur auf
ausdrückliche Anweisung der Bauleitung gegen Nachweis
zur Ausführung kommen.

Berechnet für: Facharbeiter

Gewerk: Beton- und Stahlbetonarbeiten
Menge: 1,000 Std

**1.4.30 Helfer, Stundenlohnarbeiten**
*** Bedarfsposition ohne GB
Für evtl. erforderliche Arbeiten, die nicht im
Leistungsverzeichnis erfasst sind und nur
auf ausdrückliche Anweisung der Bauleitung
 gegen Nachweis zur Ausführung kommen.

Berechnet für: Helfer

Gewerk: Beton- und Stahlbetonarbeiten
Menge: 1,000 Std
